# Markierungsfarbe
Leistungsbeschreibung (GAEB 90, DA81)
Währung: EUR

## Markierungsfarbe
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**1 Untergrunduntersuchung und -prüfung**
Untergrund Prüfung und Dokumentation gemäß gültigen
Regelwerken.
Menge: 0,000 m²

**2 Untergrundvorbehandlung mit geeigneten Mitteln**
Untergrundvorbehandlung mit geeigneten Mitteln zur
Erzielung eines sauberen und tragfähigen
Untergrundes, frei von haftungsmindernden
Schichten.
Menge: 0,000 m²

**3 Grundierung mit einem wässrigen, pigm. 2K EP Bindemittel (CC)**
*** Bedarfsposition ohne GB
Liefern und Herstellen einer Grundierung des
vorbereiteten Untergrundes mit einem wässrigen,
lösemittelfreien, pigmentierten 2-K
EP-Bindemittel. Ggfs. dem Bindemittel 10 % Wasser
zugeben.

Produktkenndaten:

Im Anlieferungszustand:
Komponente A, Komponente B, Mischung,
Viskosität (25 °C):
Komp. A: 2000 mPas, Komp. B:  200 mPas
Dichte (20 °C):
Komp. A: 1,5 g/cm■, Komp. B: 1,1 g/cm■

Im ausreagierten Zustand:
Festkörpergehalt 55 M-%

Verbrauch:
mind. 0,15-0,25 kg/m² Remmers Epoxy BS 2000 <6001-6010>
(je nach Saugfähigkeit/Porosität des Untergrundes)
zzgl. bis zu 10 % Wasser
Menge: 0,000 m²

**4 Versiegelung mit einem wässrig. 2K EP Bindemittel SG**
Liefern und Herstellen einer diffusionsfähigen,
seidenglänzenden Versiegelung auf vorbereitete Flächen
mit einem pigmentierten, wässrigen  2-K EP-
Bindemittel.

Anwendungsbereiche Versiegelung in Remmers WDD-Systemen
- Kopfversiegelung von Remmers WDD-Einstreubelägen,
- Kopfversiegelung im System Remmers Deck OS 8 WD,
- Versiegelung und Einstreuschicht in DIBt-zugelassenen
Systemen für Aufenthaltsräume (Z-156.605-1487)
als Bestdteil des SL Floor Flex
Als Basisschicht für Einstreubeläge stets mit
geeigneten Remmers Farbflocken abstreuen.

Eigenschaften:
- Wasserdampfdiffusionsfähig
- Im ausreagierten Zustand physiologisch unbedenklich
Produktkenndaten:
Im Anlieferungszustand -
Komponente A, Komponente B, Mischung,
Viskosität (25 °C): 400 mPa s, 200 mPa s, 750 mPa s,
Dichte (20 °C): 1,5 g/cm■, 1,1 g/cm■, 1,4 g/cm■,

Im ausreagierten Zustand
Festkörpergehalt 65 M-%

Die genannten Werte stellen typische
Produkteigenschaften dar und sind nicht als
verbindliche Produktspezifikationen zu verstehen.

Verbrauch je nach Anwendungsziel:
Versiegelung: 0,15-0,25 kg/m²  Epoxy BS 3000 SG
Einstreubasis: mind. 0,30 kg/m²
<6380-6389> (Farbton nach Wahl des Auftraggebers)
Menge: 0,000 m²

**5 Markierungsfarbe, mit pigment. 3K Hybrid-Bindemittel QP**
Liefern und Herstellen einer schnellen, pigmentierten
Markierungsfarbe mit einem schnell
aushärtenden 3-K-Produkts bei gleichzeitig langer
Verarbeitungsdauer. Die Verarbeitung ist
fachkundigen, gewerblichen Verarbeitern
vorbehalten.

Gew. Produkt: Remmers QP Color o. glw.

 Produktkenndaten
Dichte (20 °C)
- Komponente A: 1,67 g/cm■
- Komponente B: 1,3 g/cm■
- Komponente C: 1,0 g/cm■

Die genannten Werte stellen typische
Produkteigenschaften dar und sind nicht als
verbindliche Produktspezifikationen zu verstehen.

Verbrauch je Arbeitsgang:
 ca. 0,30 - 0,50 kg/m² Remmers QP Color <6891>
(je nach Untergrund)
nach Bedarf:
2-5% Remmers WHG TX <1221>
Menge: 0,000 Stk
